# Bezeichnung
Angebotsaufforderung (GAEB DA 2000 1.0, DA83)
Projekt: 14020
Währung: DM
Auftraggeber: T&T Datentechnik GmbH, Rathausstr. 2, 14974 Ludwigsfelde, D, Ansprechpartner Herr Schmoz, Telefon 03378/511282, Fax 03378/511283, E-Mail info@t-t.de
Erstellt mit: Arriba, GAEB2000Export, 31.01.2001

## 0001 Umverlegung Medientrassen
Datum: 30.01.2001

### Bereich 01 Baustelleneinrichtung, Stundenlohn, Revisionspläne

#### Abschnitt 01.01 Baustelleneinrichtung, Stundenlohn

**01.01.0010 Baustelle einrichten.**
Menge: 1,000 psch
Voraussichtliche Abrechnungsmenge: 1,000

**01.01.0020 Baustelle räumen.**
Menge: 1,000 psch
Voraussichtliche Abrechnungsmenge: 1,000

*Hinweis: Stundenlohnarbeiten werden nur bescheinigt und*

**01.01.0030 Stundenlohn Poliere/Schachtmeister.**
Menge: 40,000 h
Voraussichtliche Abrechnungsmenge: 40,000

**01.01.0040 Stundenlohn Baufacharbeiter (Bg IV).**
Menge: 40,000 h
Voraussichtliche Abrechnungsmenge: 40,000

**01.01.0050 Stundenlohn Facharbeiter.**
Menge: 50,000 h
Voraussichtliche Abrechnungsmenge: 50,000

**01.01.0060 Stundenlohn Bagger über 0,4 bis 1,0 m3**
Menge: 40,000 h
Voraussichtliche Abrechnungsmenge: 40,000

**01.01.0070 Stundenlohn Flächenrüttler über 0,75 bis 1,3t**
Menge: 30,000 h
Voraussichtliche Abrechnungsmenge: 30,000

**01.01.0080 Stundenlohn Radlader bis 1 m3.**
Menge: 25,000 h
Voraussichtliche Abrechnungsmenge: 25,000

**01.01.0090 Stundenlohn Kompressor bis 5 m3/min.**
Menge: 30,000 h
Voraussichtliche Abrechnungsmenge: 30,000

**01.01.0100 Stundenlohn Bohr/o. Abbauhammer b. 20kg.**
Menge: 30,000 h
Voraussichtliche Abrechnungsmenge: 30,000

**01.01.0110 Stundenlohn LKW ca. 3,5 t Nutzlast.**
Menge: 30,000 h
Voraussichtliche Abrechnungsmenge: 30,000

**01.01.0120 Stundenlohn LKW ca. 12t Nutzlast.**
Menge: 20,000 h
Voraussichtliche Abrechnungsmenge: 20,000

**01.01.0130 Pumpe Förderdurchfluß bis 4mn/h**
Menge: 50,000 h
Voraussichtliche Abrechnungsmenge: 50,000

#### Abschnitt 01.02 Revisionspläne

**01.02.0010 Revisionsunterlagen**
Menge: 1,000 psch
Voraussichtliche Abrechnungsmenge: 1,000

### Bereich 02 Erdarbeiten

*Hinweis: Leitungsgräben und Baugruben sind entsprechend der*

#### Abschnitt 02.01 Abbrucharbeiten / Aufbrucharbeiten

**02.01.0010 Bauliche Anlage abbrechen/Haubenkanal Stb**
Menge: 20,000 m
Voraussichtliche Abrechnungsmenge: 20,000

**02.01.0020 Einsteigschächte DN 1000 abbrechen**
Menge: 4,000 St
Voraussichtliche Abrechnungsmenge: 0,000

**02.01.0030 Kabelschutzrohre DN 150 abbrechen**
Menge: 50,000 m
Voraussichtliche Abrechnungsmenge: 1,000

**02.01.0040 Kabelformsteine abbrechen**
*** Bedarfsposition ohne GB
Menge: 1,000 m
Voraussichtliche Abrechnungsmenge: 1,000

**02.01.0050 Leitungen aufnehmen DN 200**
Menge: 50,000 m
Voraussichtliche Abrechnungsmenge: 50,000

**02.01.0060 Mutterboden aufnehmen/abfahren**
Menge: 10,000 m3
Voraussichtliche Abrechnungsmenge: 10,000

**02.01.0070 Aufbruch Betonplatten 50/50/5**
Menge: 60,000 m2
Voraussichtliche Abrechnungsmenge: 60,000

**02.01.0080 Abbruch Rasenkantsteine 100/50/5**
Menge: 30,000 m
Voraussichtliche Abrechnungsmenge: 30,000

**02.01.0090 Abbruch Hochbordsteine**
Menge: 50,000 m
Voraussichtliche Abrechnungsmenge: 50,000

**02.01.0100 Aufbruch Verbundpflaster**
Menge: 250,000 m2
Voraussichtliche Abrechnungsmenge: 250,000

**02.01.0110 Aufbruch Bitukies in Fahrbahnen**
Menge: 80,000 m2
Voraussichtliche Abrechnungsmenge: 80,000

#### Abschnitt 02.02 Leitungssicherung (Leitungskreuzungen)

*Hinweis: Alle nachfolgenden Positionen zur Sicherung von*

**02.02.0010 Leitungskreuzung Kabel**
*** Bedarfsposition ohne GB
Menge: 1,000 St
Voraussichtliche Abrechnungsmenge: 1,000

**02.02.0020 Leitungskreuzung Kabelschutzrohre**
Menge: 50,000 St
Voraussichtliche Abrechnungsmenge: 50,000

**02.02.0030 Leitungssicherung parallel Kabel**
Menge: 50,000 m
Voraussichtliche Abrechnungsmenge: 50,000

**02.02.0040 Leitungssicherung parallel Schutzrohre**
Menge: 150,000 m
Voraussichtliche Abrechnungsmenge: 150,000

**02.02.0050 Leitungssicherung parallel (Wasser, Gas,**
Menge: 40,000 m
Voraussichtliche Abrechnungsmenge: 40,000

#### Abschnitt 02.03 Suchschachtungen

*Hinweis: Mehraufwand für Handschachtung im unmittelbaren*

**02.03.0010 Suchschachtung 1,25 m tief**
Menge: 30,000 m3
Voraussichtliche Abrechnungsmenge: 30,000

**02.03.0020 Suchschachtung 1,75 m tief**
Menge: 30,000 m3
Voraussichtliche Abrechnungsmenge: 30,000

**02.03.0030 Mehraufwand BK 2**
Menge: 10,000 m3
Voraussichtliche Abrechnungsmenge: 10,000

#### Abschnitt 02.04 Erdarbeiten

*Hinweis: Hinweis:*

*Hinweis: Die seitliche Grabensicherung ist im Regelfall als*

**02.04.0010 Leitungsgraben ausheben, t=bis 1,25 m**
Menge: 650,000 m3
Voraussichtliche Abrechnungsmenge: 650,000

**02.04.0020 Leitungsgraben aush., t.ü.=1,25 - 1,75 m**
Menge: 200,000 m3
Voraussichtliche Abrechnungsmenge: 200,000

**02.04.0030 Leitungsgraben aush., t.ü.=1,75 - 3,00 m**
Menge: 100,000 m3
Voraussichtliche Abrechnungsmenge: 100,000

**02.04.0040 Zulage Bodenklasse 2**
Menge: 150,000 m3
Voraussichtliche Abrechnungsmenge: 150,000

**02.04.0050 Zulage Bodenklasse 6**
Menge: 50,000 m3
Voraussichtliche Abrechnungsmenge: 50,000

**02.04.0060 Handschachtung**
Menge: 50,000 m3
Voraussichtliche Abrechnungsmenge: 50,000

**02.04.0070 Boden lief.u. einb., t bis 1,25 m**
Menge: 500,000 m3
Voraussichtliche Abrechnungsmenge: 500,000

**02.04.0080 Boden lief. u. einb., t. ü. 1,25 m**
Menge: 170,000 m3
Voraussichtliche Abrechnungsmenge: 170,000

**02.04.0090 Boden lief. u. einb., t. ü. 1,75-3,0 m**
Menge: 80,000 m3
Voraussichtliche Abrechnungsmenge: 80,000

**02.04.0100 Füllboden liefern u. einbauen**
Menge: 50,000 m3
Voraussichtliche Abrechnungsmenge: 50,000

**02.04.0110 Prov. Oberflächenwiederherstellung Gehwege**
Menge: 150,000 m2
Voraussichtliche Abrechnungsmenge: 150,000

**02.04.0120 Prov. Oberflächenwiederherstellung Fahrwege**
Menge: 250,000 m2
Voraussichtliche Abrechnungsmenge: 250,000

#### Abschnitt 02.05 Verbauarbeiten

*Hinweis: Mehrbreite für Einbringen des Verbaues, sowie*

**02.05.0010 Verbau aufst. u. entf., ü. 1,25 bis 1,75 m**
Menge: 300,000 m2
Voraussichtliche Abrechnungsmenge: 300,000

**02.05.0020 Verbau aufst. u. entf., t.ü. 1,75-3,0 m**
Menge: 200,000 m2
Voraussichtliche Abrechnungsmenge: 200,000

#### Abschnitt 02.06 Sonstiges

**02.06.0010 Verdämmerung**
*** Bedarfsposition ohne GB
Menge: 1,000 m3
Voraussichtliche Abrechnungsmenge: 1,000

**02.06.0020 Rohrabmauerungen**
Menge: 3,000 m2
Voraussichtliche Abrechnungsmenge: 3,000

**02.06.0030 Unbewehrten Beton liefern und einbauen**
Menge: 0,000
Voraussichtliche Abrechnungsmenge: 0,000

**02.06.0040 Prov. Überfahrweg für Pkw / Lkw (SLW 40)**
Menge: 5,000 St
Voraussichtliche Abrechnungsmenge: 5,000

### Bereich 03 Schmutzwasser und Regenwasser

#### Abschnitt 03.01 Rohrverlegung

*Hinweis: Vorbemerkungen:*

**03.01.0010 Kanalrohre aus PVC-U, DN 100**
Menge: 15,000 m
Voraussichtliche Abrechnungsmenge: 15,000

**03.01.0020 Kanalrohre PVC-U DN 125**
Menge: 30,000 m
Voraussichtliche Abrechnungsmenge: 30,000

**03.01.0030 Kanalrohre aus PVC-U, DN 150**
Menge: 120,000 m
Voraussichtliche Abrechnungsmenge: 120,000

**03.01.0040 Kanalrohre aus PVC-U, DN 200**
Menge: 130,000 m
Voraussichtliche Abrechnungsmenge: 130,000

**03.01.0050 Ueberschiebmuffen (KGU), DN 100 (Zulage)**
Menge: 20,000 St
Voraussichtliche Abrechnungsmenge: 20,000

**03.01.0060 Ueberschiebmuffen PVC-U DN 125 (Zulage)**
Menge: 10,000 St
Voraussichtliche Abrechnungsmenge: 0,000

**03.01.0070 Ueberschiebmuffen DN 150, SN 8 (Zulage)**
Menge: 20,000 St
Voraussichtliche Abrechnungsmenge: 20,000

**03.01.0080 Ueberschiebmuffen PVC-U DN 200, SN 8 (Zulage)**
Menge: 25,000 St
Voraussichtliche Abrechnungsmenge: 25,000

**03.01.0090 Doppelmuffen (KGMM), DN 100 (Zulage)**
Menge: 5,000 St
Voraussichtliche Abrechnungsmenge: 5,000

**03.01.0100 Doppelmuffen DN 150, SN 8 (Zulage)**
Menge: 5,000 St
Voraussichtliche Abrechnungsmenge: 5,000

**03.01.0110 Abzweig (KGEA), DN 100/100**
Menge: 5,000 St
Voraussichtliche Abrechnungsmenge: 5,000

**03.01.0120 Abzweig (KGEA), DN 150/100**
Menge: 2,000 St
Voraussichtliche Abrechnungsmenge: 2,000

**03.01.0130 Abzweig PVC-U DN 150/150**
Menge: 5,000 St
Voraussichtliche Abrechnungsmenge: 5,000

**03.01.0140 Abzweig PVC-U DN 200/150**
Menge: 5,000 St
Voraussichtliche Abrechnungsmenge: 0,000

**03.01.0150 Kanalkappen (KGK), DN 100 (Zulage)**
Menge: 5,000 St
Voraussichtliche Abrechnungsmenge: 5,000

**03.01.0160 Bogen (KGB), DN 100, 15° - 90° (Zulage)**
Menge: 20,000 St
Voraussichtliche Abrechnungsmenge: 20,000

**03.01.0170 Bogen (KGB), DN 150, 15° - 90° (Zulage)**
Menge: 30,000 St
Voraussichtliche Abrechnungsmenge: 30,000

**03.01.0180 Muffenstopfen (KGM), DN 100**
Menge: 1,000 St
Voraussichtliche Abrechnungsmenge: 1,000

**03.01.0190 Muffenstopfen (KGM), DN 150**
Menge: 15,000 St
Voraussichtliche Abrechnungsmenge: 0,000

**03.01.0200 Uebergangsrohr (KGR), DN 150/100**
Menge: 5,000 St
Voraussichtliche Abrechnungsmenge: 5,000

**03.01.0210 Dichtigkeitsprüfung bis DN 150**
Menge: 180,000 m
Voraussichtliche Abrechnungsmenge: 180,000

**03.01.0220 Dichtigkeitsprüfung DN 200**
Menge: 130,000 m
Voraussichtliche Abrechnungsmenge: 130,000

#### Abschnitt 03.02 Einsteigeschächte / Abläufe

*Hinweis: Vorbemerkungen:*

**03.02.0010 Einsteigeschacht bis DN 200 t bis 1,50 m**
Menge: 1,000 St
Voraussichtliche Abrechnungsmenge: 0,000

**03.02.0020 E-Schacht DN 200, t = >1,5 bis 2,0 m**
Menge: 5,000 St
Voraussichtliche Abrechnungsmenge: 5,000

**03.02.0030 E-Schacht DN 200, t = >2,0 bis 2,5 m**
Menge: 3,000 St
Voraussichtliche Abrechnungsmenge: 3,000

**03.02.0040 E-Schacht DN 200, t = >2,5 bis 3,0 m**
Menge: 1,000 St
Voraussichtliche Abrechnungsmenge: 1,000

**03.02.0050 Zulage für zusätzl. Zulauf bis DN 200**
Menge: 15,000 St
Voraussichtliche Abrechnungsmenge: 15,000

**03.02.0060 Zulage für Gerinne bis DN 200**
Menge: 10,000 St
Voraussichtliche Abrechnungsmenge: 10,000

**03.02.0070 Zulage für Gerinne > DN 200**
Menge: 1,000 St
Voraussichtliche Abrechnungsmenge: 1,000

**03.02.0080 -Schachtabdeckung (Kl. D)**
Menge: 10,000 St
Voraussichtliche Abrechnungsmenge: 10,000

**03.02.0090 S-Abdeckung (SW) nachträglich anpassen**
Menge: 10,000 St
Voraussichtliche Abrechnungsmenge: 10,000

**03.02.0100 Zulage zur Anpassung für Mehrhöhen**
Menge: 10,000 St
Voraussichtliche Abrechnungsmenge: 0,000

**03.02.0110 Zulage zur Anpassung für Minderhöhen**
Menge: 10,000 St
Voraussichtliche Abrechnungsmenge: 0,000

**03.02.0120 Strassenablauf mit Aufsatz**
Menge: 5,000 St
Voraussichtliche Abrechnungsmenge: 0,000

**03.02.0130 Einsteigeschach t biis 1,50 m Verschluss**
Menge: 1,000 St
Voraussichtliche Abrechnungsmenge: 0,000

#### Abschnitt 03.03 Anschlüße an vorh. Schächte und Kanäle

*Hinweis: Vorbemerkungen:*

**03.03.0010 Anschluß der neuen Leitung bis DN 200**
Menge: 5,000 St
Voraussichtliche Abrechnungsmenge: 5,000

**03.03.0020 Anschluß der neuen Leitung DN 150**
Menge: 5,000 St
Voraussichtliche Abrechnungsmenge: 5,000

**03.03.0030 Anschluß der neuen Leitung DN 150**
Menge: 1,000 St
Voraussichtliche Abrechnungsmenge: 1,000

### Bereich 04 Trinkwasser

#### Abschnitt 04.01 Rohre PE-HD

*Hinweis: Vorbemerkungen:*

**04.01.0010 Druckrohre aus PE-HD 90 x 8,2 ( DN 80)**
Menge: 15,000 m
Voraussichtliche Abrechnungsmenge: 15,000

**04.01.0020 Druckrohr PE-HD 32 x 3,0 PN 12,5**
Menge: 80,000 m
Voraussichtliche Abrechnungsmenge: 80,000

**04.01.0030 Druckprobe DN 80**
Menge: 160,000 m
Voraussichtliche Abrechnungsmenge: 160,000

**04.01.0040 Druckprobe DN 25**
Menge: 270,000 m
Voraussichtliche Abrechnungsmenge: 270,000

**04.01.0050 Spülung und Entkeimung DN 80**
Menge: 15,000 m
Voraussichtliche Abrechnungsmenge: 15,000

**04.01.0060 Spülung und Entkeimung DN 25**
Menge: 80,000 m
Voraussichtliche Abrechnungsmenge: 80,000

**04.01.0070 T-Stück DN 25/25, (Zulage)**
Menge: 1,000 St
Voraussichtliche Abrechnungsmenge: 1,000

**04.01.0080 Vorschweißbund DN 80 (Zulage)**
Menge: 1,000 St
Voraussichtliche Abrechnungsmenge: 0,000

**04.01.0090 Losflansch DN 80 (Zulage)**
Menge: 1,000 St
Voraussichtliche Abrechnungsmenge: 0,000

**04.01.0100 Flachdichtung DN 80 (Zulage)**
Menge: 1,000 St
Voraussichtliche Abrechnungsmenge: 0,000

**04.01.0110 Trassenwarnband für TW-Leitung**
Menge: 100,000 m
Voraussichtliche Abrechnungsmenge: 100,000

#### Abschnitt 04.02 Armaturen

**04.02.0010 Schieber, DN 80**
Menge: 1,000 St
Voraussichtliche Abrechnungsmenge: 1,000

**04.02.0020 Einbaugarnitur für Schieber DN 80**
Menge: 1,000 St
Voraussichtliche Abrechnungsmenge: 1,000

**04.02.0030 Anbohrschelle DN 25 (1")**
Menge: 1,000 St
Voraussichtliche Abrechnungsmenge: 1,000

**04.02.0040 Hausanschlußschieber DN 25,**
Menge: 1,000 St
Voraussichtliche Abrechnungsmenge: 1,000

**04.02.0050 Einbaugarnitur für Schieber DN 25**
Menge: 1,000 St
Voraussichtliche Abrechnungsmenge: 1,000

**04.02.0060 Gartenventilr DN 25**
Menge: 1,000 St
Voraussichtliche Abrechnungsmenge: 1,000

**04.02.0070 Hinweisschilder liefern und einbauen**
Menge: 1,000 St
Voraussichtliche Abrechnungsmenge: 3,000

**04.02.0080 Pfosten für Hinweisschilder lief/einb**
Menge: 1,000 St
Voraussichtliche Abrechnungsmenge: 0,000

### Bereich 05 Elektro

#### Abschnitt 05.01 Kabelschutzrohre

**05.01.0010 Kabelschutzrohr 110 x 3,2 mm**
Menge: 950,000 m
Voraussichtliche Abrechnungsmenge: 950,000

**05.01.0020 Kabelschutzrohr 160x 3,2 mm**
Menge: 150,000 m
Voraussichtliche Abrechnungsmenge: 150,000

**05.01.0030 Kabelkanal-Rohre lagenweise mit einem**
Menge: 30,000 m³
Voraussichtliche Abrechnungsmenge: 30,000

**05.01.0040 Unbewehrten Beton herstellen B 25 Mit Schalung**
*** Grundposition ZZ 20.0
StL-Nr. 93118327930200
Menge: 15,000 m3
Voraussichtliche Abrechnungsmenge: 15,000

**05.01.0050 Zugdraht, verzinkt, D ca. 2,0 mm**
Menge: 1200,000 m
Voraussichtliche Abrechnungsmenge: 1200,000

#### Abschnitt 05.02 Kabelziehschächte

**05.02.0010 Kabelziehschacht 1,0/1,0/1,6**
Menge: 4,000 St
Voraussichtliche Abrechnungsmenge: 4,000

**05.02.0020 Kabelziehschacht 1,0/2,0/1,6**
Menge: 2,000 St
Voraussichtliche Abrechnungsmenge: 2,000

**05.02.0030 Schachtabdeckung, einzeln (1,0/1,0)**
Menge: 4,000 St
Voraussichtliche Abrechnungsmenge: 4,000

**05.02.0040 Schachtabdeckung, doppelt (1,0/2,0)**
Menge: 2,000 St
Voraussichtliche Abrechnungsmenge: 2,000

**05.02.0050 Schachtabdeckung, Höhenanpassung**
Menge: 6,000 St
Voraussichtliche Abrechnungsmenge: 6,000

**05.02.0060 Aushebe- und Bedienungsgriffe**
Menge: 1,000 Satz
Voraussichtliche Abrechnungsmenge: 1,000

**05.02.0070 Leerohr-Schachteinführungen 3x4xDN150**
Menge: 5,000 St
Voraussichtliche Abrechnungsmenge: 5,000

**05.02.0080 Leerohr-Schachteinführungen 1x4xDN150**
Menge: 5,000 St
Voraussichtliche Abrechnungsmenge: 5,000

### Bereich 06 Fernwärme

#### Abschnitt 06.01 Schächte

**06.01.0010 Fernwärmerschacht**
Menge: 1,000 St
Voraussichtliche Abrechnungsmenge: 1,000

**06.01.0020 Schachtabdeckung**
Menge: 2,000 St
Voraussichtliche Abrechnungsmenge: 2,000

**06.01.0030 Höhenanpassung**
Menge: 6,000 St
Voraussichtliche Abrechnungsmenge: 6,000
